# Erneuerung der Entwässerungsrinne - Kämmererstraße
Angebotsaufforderung (GAEB DA XML 3.3, DA83)
Projekt: SU_20...
Währung: EUR
Vergabeart: Beschränkte Ausschreibung
Erstellt mit: GXML Toolbox V3.3 R20220330, ORCA AVA 26.0.8 26.00.08, 10.06.2026

## 00 Erneuerung Entwässerungsrinne Kämmererstraße

### Titel 01 Baubeschreibung

*Hinweis: Vorbemerkungen*
Die nachstehenden Angaben befreien den Auftragnehmer nicht von der Verpflichtung zur genauen Prüfung der für das Angebot und die Ausführung der Bauleistung maßgebenden Verhältnisse.

1. Allgemeines

Der AN hat vor Baubeginn den Gütenachweis zu erbringen, dass das für den Einbau vorgesehene Material uneingeschränkt geeignet ist und gem. abfallrechtlichen Eigenschaften zum Einbau zugelassen wurde. Gütenachweise sind insbesondere beim Einbau von Recycling - Material notwendig. Das Zeugnis einer staatlich anerkannten Prüfstelle ist vorzulegen.

1.02 Lager- und Arbeitsflächen

Als Lagerflächen können dem AN nur die bezeichneten Bauflächen zur Verfügung gestellt werden. Die Beschaffung weiterer Lagerflächen ist Sache des AN. Zufahrtswege sind sauber zu halten, Verunreinigungen sind ohne besondere Vergütung zu beseitigen.

1.03 Kulturhistorische Funde

Eventuelle Funde sind unberührt zu lassen und unverzüglich dem AG zu melden. Werden bei Ausschachtungsarbeiten Mauerreste freigelegt, so sind diese umgehend der Bauleitung des AG anzuzeigen. Sie dürfen erst nach Genehmigung durch den AG beseitigt werden. Den zuständigen Dienststellen ist Gelegenheit zu geben, Anschlussgrabungen vorzunehmen.

1.04 Sicherung und Erhaltung der Vermessungspunkte

Eventuelle Kosten für die Sicherung von Vermessungspunkten, Grenzsteinen usw. sind in die entsprechenden Positionen einzurechnen.

1.05 Im Bereich der Baustelle liegende Ver- und Entsorgungsleitungen

Erschwernisse bei Leitungskreuzungen, das Freilegen von Leitungen und Verzögerungen im Bauablauf durch notwendig werdende Arbeiten an den Leitungen, werden nicht besonders vergütet.

BESCHÄDIGUNGEN AN LEITUNGEN GEHEN ZU LASTEN DES AN.

1.06 Bodenverhältnisse

Über die Bodenverhältnisse hat sich der AN vor Angebotsabgabe an der Örtlichkeit zu informieren.

1.07 Mehrkosten

Mehrkosten durch eintretende Stillstandszeiten, den Auf- und Abbau von verkehrsleitenden Einrichtungen und den An- und Abtransport von Geräten, werden nicht gesondert vergütet. Sie sind in die Einheitspreise der entsprechenden Posititonen einzurechnen. Das gilt auch für erkennbare und im Zeitraum des Bauablaufes wirksam werdende Lohnerhöhungen. Mehrkosten für den Ausbau unter Verkehr, sind in die entsprechenden Positionen einzurechnen.

2. Sonstige zu beachtende technischen Vorschriften

2.01 Rohranschlüsse

Rohranschlüsse dürfen nicht angeschlagen werden, sondern sind im Bohrverfahren herzustellen. Vor Beginn der Arbeiten ist der Entsorgungs- und Baubetrieb der Stadt Worms über die bevorstehenden Arbeiten durch den AN zu unterrichten. Arbeiten am Kanal sind nur nach vorheriger Zustimmung des Entsorgungs- und Baubetriebes durchzuführen.

2.02 Schmutzfänger

Schmutzfänger die fehlen oder beschädigt sind, sind vor Baubeginn der Bauaufsicht des AG mitzuteilen. Es ist besonders darauf zu achten, dass nach Fertigstellung der Maßnahme eventuell Verschmutzungen der Kanäle beseitigt werden und alle Schmutzfänger in den Schächten vorhanden sind.

2.03 Anschlüsse am Kanalnetz

Für alle Neuanschlüsse der Straßenentwässerung an das Kanalnetz (Stutzen, Schachtanschlüsse, usw.) ist vor der Ausführung die Genehmigung des Entsorgung- und Baubetriebes einzuholen. Bei Anpassungen von Schachtabdeckungen dürfen maximal nur zwei Ausgleichsringe zwischen Konus und Schachtabdeckung eingebaut werden. Beim Aufmass ist eine Bestätigung des Entsorgungs- und Baubetriebes über den ordnungsgemäßen Anschluss und/oder Einbau vorzulegen.

2.04 Baumschutzbestimmung

Die Durchführung von Baumaßnahmen oder sonstige Eingriffe in den Schutzbereich der Bäume sind mit der Abteilung Grünflächen und Gewässer durch den AN abzustimmen. Schutzbereich ist vor allem der von der Baumkrone überdeckte Wurzelbereich. Auszuschließen ist: Materiallagerung unter Bäumen, Befahren des Wurzeltellers, Grundwasserabsenkung, offenes Feuer sowie Anbringung von Befestigungen am Geäst, Stamm oder an den Wurzeln. Die Beseitigung von Wurzeln / Ästen darf nur mit ausdrücklicher Genehmigung der entsprechenden Fachdienststelle erfolgen. Bei fahrlässigen Beschädigungen werden die Behandlungskosten einschließlich eventueller Prüfungen und Freilegungen verrechnet und darüber hinaus Schadenersatzanspruch auf der Grundlage des Sachwertverfahrens "Koch" gesttellt. Im definierten Wurzel- und Schutzbereich des vorhandenen Baumbestandes sind Erdarbeiten (Ausschachtungen) grundsätzlich in Handschachtung auszuführen, um mechanische Beschädigungen des Wurzelwerks (Wurzelabriss, Rindenverletzungen) auszuschließen. Der Einsatz von herkömmlichem schwerem Maschinengerät ist in diesen Zonen untersagt.
Alternativ zur Handschachtung ist der Einsatz eines Saugbaggers zulässig, sofern hierdurch eine beschädigungsfreie Freilegung der Wurzeln gewährleistet ist.

3. Maßgebende zeichnerische Unterlagen

Für die Bauausführung werden dem AN (soweit erforderlich) die Baupläne nach Zuschlagserteilung innerhalb der Bauvorbereitungszeit in einfacher Ausfertigung übergeben.

4. Örtliche Gegebenheiten

4.01 Anliegerinformationen

Die Anlieger sind vor Beginn der Maßnahme über die Straßensperrung sowie über den Bauablauf - gegebenenfalls schriftlich - zu unterrichten. Eine schriftliche Unterrichtung ist dem AG vor Verteilung vorzulegen und darf erst nach Freigabe verteilt werden.

4.02 Lage der Baustelle

Die Baustelle befindet sich im Stadtgebiet Worms. Die genaue Lage ist in der Baustellenbeschreibung beschrieben.

5. Umfang der Maßnahme

5.01 Baubereich

Der Baubereich ist in der Baustellenbeschreibung entsprechend beschrieben und definiert.

5.02 Durchführung der Baumaßnahme und Terminplan

Die Stadt Worms, Bereich 6 Stadtentwicklung, Planen und Bauen, Abteilung 6.6 ist Auftraggeber für die gesamte Baumaßnahme.

5.03 Ausführungsbeginn
Die Arbeiten müssen innerhalb von 12 Werktagen nach Aufforderung begonnen werden.

6. Wertungskriterien

6.01 Preis

Wertungskriterium ist zu 100 % der Preis.

7. Qualität

Der Auftraggeber fordert bei der Erbringung der Leistung eine hohe- und überdurchschnittliche Ausführungsqualität.

Für die Auftragserteilung kommen nur leistungsstarke Firmen in Betracht, die bereits vergleichbare Baumaßnahmen mit Erfolg ausgeführt haben. Die Eignung der angefragten Firmen hat der Auftraggeber bereits im Vorfeld geprüft. Es ist daher nicht erforderlich Referenzen vorzulegen oder Eignungsnachweise zu erbringen.
Mit Angebotsabgabe erkennt der Auftragnehmer die vom Auftraggeber verfassten Vertragsbedingungen und Vorbemerkungen vorbehaltlos an.

*Hinweis: Angaben zur Baustelle*
Auszuführende Leistungen

Im Rahmen dieses Bauvorhabens wird in der Fußgängerzone "Kämmererstraße" in Worms die bestehende Entwässerungsrinne erneuert. Das Projekt umfasst den Rückbau der vorhandenen Kastenrinnen und den Neubau einer Muldenrinne inkl. Punktabläufen.

Rückbau:
Die vorhandenen Kastenrinnen (Typ Passavant, ca. 280 m und Typ ACO S 100K, ca. 20 m) sind inklusive Fundament und angrenzendem Pflasterbelag auszubauen.

Neubau:
Herstellung einer Muldenrinne (Naturstein) auf neuem Betonfundament zur Entwässerung einer Fläche von ca. 4.200 m². Anpassung der angrenzenden Pflasterflächen (Basalt/Beton) an die neue Rinnenhöhe.

Zusätzliche Arbeiten:

Herstellung von Anschlussleitungen an den Bestandskanal.
Wiederherstellung der Pflasterflächen im Rinnenbereich.

Lage:
Die Maßnahme befindet sich in der Kämmererstraße (Fußgängerzone), 67547 Worms.

2.  Vorhandene öffentliche Verkehrswege

Bei öffentlichen Verkehrswegen, soweit sie für Verkehrsumleitungen oder Baustellenverkehr benutzt werden sollen, ist - auch wenn dies nur für sehr kurze Zeiten erfolgt - immer Einvernehmen mit dem Eigentümer und der Straßenverkehrsbehörde herzustellen. Da es sich um eine Fußgängerzone handelt, ist besondere Rücksicht auf den Fußgängerverkehr und den Lieferverkehr der anliegenden Geschäfte zu nehmen.

3.  Zugänge, Zufahrten

Die Erschließung der Baustelle ist durch das öffentliche Straßennetz in Abstimmung mit dem AG und der Straßenverkehrsbehörde möglich. Die Genehmigung zur Benutzung von öffentlichen Flächen hat der AN vor Beginn der Arbeiten vom jeweiligen Baulastträger selbst einzuholen. Durch die Benutzung auftretende Schäden an diesen Wegen hat der Auftragnehmer auf eigene Kosten zu beseitigen.

4.  Anschlussmöglichkeiten an Ver- und Entsorgungsleitungen

Die Beschaffung von Wasser sowie die Möglichkeit des Stromanschlusses und die Entsorgung von Abwasser ist Angelegenheit des AN.

5.  Lager- und Arbeitsplätze

Für das Stellen der Baustelleneinrichtung stehen lediglich die Straßenverkehrsflächen im Bereich der Baumaßnahme (Fußgängerzone) zur Verfügung. Die Andienung der Geschäfte und der Rettungswege muss jederzeit gewährleistet bleiben. Das Herrichten der Flächen und ggf. erforderliche Befestigung sowie Vorhalten und Entfernen der Befestigungen ist in die Position Baustelleneinrichtung einzukalkulieren.

6.  Beschreibung der Rinnenarbeiten

Das Leistungsverzeichnis beschreibt die Arbeiten zur Erneuerung der Entwässerungsrinne. Die neue Muldenrinne ist auf einem frostfreien, tragfähigen Betonfundament mit Rückenstütze gemäß DIN 18318 herzustellen. Die angrenzenden Pflasterflächen sind höhengleich anzuarbeiten. Besonderes Augenmerk liegt auf der hydraulischen Leistungsfähigkeit und der fachgerechten Ausbildung der Dehnungsfugen.

7.  Gleichzeitig laufende Bauarbeiten

Sollte im Zuge der Maßnahme festgestellt werden, dass bestehende Leitungen keine ausreichende Tiefenlage aufweisen, so werden diese im Zuge der Maßnahme durch die Leitungsträger tiefergelegt. Der AN hat auf diese Arbeiten Rücksicht zu nehmen bzw. diese zu koordinieren.

8.  Baugrundverhältnisse und Entsorgung

Für die Maßnahme wurde ein geo-/umwelttechnischer Bericht (Institut baucontrol, Nr. 5178-24) erstellt. Der Baugrund besteht überwiegend aus Auffüllungen.

Abfalltechnische Einstufung:
Es wurden unterschiedliche Belastungsgrade festgestellt, die zwingend getrennt zu halten und zu entsorgen sind:

Beton/Rinnenaufbruch: Einstufung RC-1 / Z 1.1 (AVV 17 01 01).
Boden (Westteil, EK 1-4): Einstufung Z 1.1 / BM-F3 (AVV 17 05 04).
Boden (Ostteil, EK 5-8): Einstufung > Z 2 / > BM-F3 (AVV 17 05 03* - gefährlicher Abfall).
Hinweis: Im Bereich EK 7 wurde eine teerhaltige Belastung (PAK > 100 mg/kg) festgestellt. Dieser Bereich ist als Hotspot gesondert zu behandeln.
Der AN hat die Trennung der Haufwerke sicherzustellen. Vermischung führt zur Einstufung der Gesamtmenge in die schlechteste Klasse zu Lasten des AN.

9.  Zu schützende Bereiche und Objekte

Bei Arbeiten im Bereich von bestehenden Bäumen ist vor den Arbeiten die Abteilung Grünflächen und Gewässer der Stadtverwaltung Worms zu informieren. Wurzelbereiche sind gemäß RAS-LP 4 zu schützen.

10.  Anlagen im Baubereich

Der AN hat sich ohne gesonderte Vergütung die Bestandspläne der Ver- und Entsorgungsleitungen im Planbereich einzuholen. Die Vorschriften der EVU sind bei Arbeiten in der unmittelbaren Nähe und an den Leitungen zu beachten. Es wird davon ausgegangen, dass alle vorhandenen Leitungen technisch richtig nach DVGW bzw. VDE verlegt sind. Entsprechend sind die im LV vorgesehenen Mengenansätze für Handaushub mit Maschienenunterstützung. Diese Position wird auch bei Aushubarbeiten im Bereich von Wurzeln zugrunde gelegt.

11.  Öffentlicher Verkehr im Baubereich

Die Maßnahme ist so zu planen, dass der Fußgängerverkehr so wenig wie möglich beeinträchtigt wird. Zugänge zu Geschäften und Hauseingängen sind durch Brücken oder Provisorien jederzeit freizuhalten.

12. Verkehrsführung, Verkehrssicherung

Die Arbeiten erfolgen in der Fußgängerzone. Die Baustelle ist als Wanderbaustelle in Abschnitten auszuführen, um die Logistik der Anlieger aufrechtzuerhalten.
Ein Verkehrszeichen- und Absperrplan ist vom AN der Verkehrsbehörde zur Genehmigung rechtzeitig vor Baubeginn vorzulegen. Die Sicherung erfolgt gemäß RSA 21.

13.  Bauablauf

Die Arbeiten sind kontinuierlich durchzuführen. Ein Bauzeitenplan ist zu erstellen und mit dem AG abzustimmen.

14.  Pflaster- und Rinnenbauarbeiten (ZTV Pflaster-StB)

Sämtliche Pflaster- und Rinnenarbeiten sind gemäß ZTV Pflaster-StB 20 und DIN 18318 auszuführen.

Fundamente:
Als Unterbeton für die Rinnenanlagen ist Beton C 20/25 zu verwenden. Der Einbau hat frisch in frisch zu erfolgen.

Fugen:
Der Fugenverschluss der Rinne und der Pflasteranschlüsse hat mit geeignetem, tausalzbeständigem Fugenmaterial zu erfolgen, um Ausspülungen durch Kehrmaschinen zu verhindern.

Anschluss an Bestand:
Der Anschluss an den bestehenden Pflasterbelag ist höhengleich und stolperfrei herzustellen. Schneidarbeiten sind auf ein Minimum zu reduzieren; Passsteine sind fachgerecht zu schlagen.

15.  Abfälle

Der AN hat sämtliche durch seine Baumaßnahme entstehenden Abfälle gemäß den gesetzlichen Vorschriften (KrWG) und den Vorgaben des Bodengutachtens (siehe Punkt 8) zu entsorgen. Entsorgungsnachweise sind dem AG vorzulegen.

16.  Prüfungen

Sofern für die zur Verwendung gelangenden Baustoffe Technische Lieferverträge, Eignungsprüfungen und / oder Eignungsbeurteilungen / -nachweise sowie Zulassungsbescheide erforderlich sind, sind diese rechtzeitig, spästestens 2 Wochen vor der ersten Verwendung des Baustoffes, dem AG in 1-facher Ausfertigung einzureichen. Die Kosten hierfür trägt der AN. Bei Nichteinhaltung dieser Fristen verzögert sich der Einbau zu Lasten des AN. Die Ergebnisse der Eigenüberwachungsprüfungen sind dem AG auf Verlangen vorzulegen. -Kontrollprüfungen / Identitätsprüfungen: Die Kontrollprüfungen werden vom AG - zeitlich unbestimmt - im erforderlichen Umfang durchgeführt (Koordination: örtliche Bauüberwachung). Für Plattendruckversuche wird die Stellung eines LKW oder eines anderen Gegengewichtes vom AN erforderlich. Nach Aufforderung durch den AG hat der AN Proben aller zur Verwendung kommenden bitumenhaltigen Stoffe zu Kontrollprüfungen bzw. Identitätsprüfungen zu entnehmen. Der AN hat dies zu ermöglichen und dazu evtl. erforderliche Hilfskräfte, Hilfsmittel für Probenahme und Versand der Proben sowie Stoffe ohne eine über die entsprechenden Positionen des LV hinausgehende Vergütung zu stellen. Hierbei möglicherweise auftretende Verzögerungen des Arbeitsablaufes hat der AN entschädigungslos aufzufangen. Der Umfang der gegebenenfalls erforderlichen Prüfungen ergibt sich aus dem anzuwendenden Technischen Regelwerk. Der Auftraggeber erteilt die Aufträge zur Durchführung von Kontrollprüfungen direkt an die hierfür anerkannten Prüfstellen. Gleiches gilt auch für die Durchführung von zusätzlichen Kontrollprüfungen. Sollten bei Kontrollprüfungen Abweichungen festgestellt werden und es gibt in den jeweils maßgebenden ZTV‘en für diese Abweichungen Abzugsregelungen, so kann anstelle der Mängelbeseitigung einvernehmlich der sich hieraus ergebende Abzug der Vergütung vereinbart werden. Abzüge werden aber nur bis zu einer Höhe von 50 % des zugehörigen Einheitspreises vorgenommen. Ergeben sich höhere Abzüge ist die Leistung in jedem Fall durch eine mangelfreie Leistung zu ersetzen.

Der Nachweis der profilgerechten Lage und Ebenheit der einzelnen Schichten des Oberbaues ist vom AN zu erbringen. Die Messungen sind dabei gemeinsam mit dem AG durchzuführen. Der Schichtenverbund ist auf der Baustelle unmittelbar nach der Probenahme der Bohrkerne, die zur Ermittlung des Verdichtungsgrades gezogen werden, zunächst nach Augenschein gemeinsam vom Auftraggeber und Auftragnehmer festzustellen. Der AG behält sich jedoch vor, bei Kontrollprüfungen an Bohrkernen die Abscherkraft zwischen den einzelnen Schichten des Befestigungsaufbaus gemäß den " Arbeitsanleitungen zur Prüfung von Asphalt (ALP A-StB) Teil 4: Prüfung des Schichtenverbundes nach Leutner, AUsbabe 1999", prüfen zu lassen.

17.  Allgemeines

Grundsätzlich sind alle Fabrikate, die abweichend von den Empfehlungen des LV angeboten werden, zu benennen und Unterlagen zur Gleichwertigkeit beizufügen.
Die Entsorgung von Aufbruch-, Abbruch- oder Bodenmaterial ist grundsätzlich inklusive Deponiegebühren anzubieten.
Die Gewährleistung beträgt 4 Jahre nach VOB/B.

*Hinweis: Zusätzliche Technische und sonstige Technische Vertragsbedingungen*
Ergänzende Vertragsbedingungen zum Straßenbau
Stand November 2023

Allgemeines:
Zusätzliche Technische und sonstige Technische Vertragsbedingungen.

1.1 Geltende ZTV (sofern eine aktuellere Ausgabe existiert, ist die neueste Ausgabe maßgeblich)

1.1.1 ZTV E-StB 17, Zusätzliche Technische Vertragsbedingungen und Richtlinien für Erdarbeiten im Straßenbau, Ausgabe 2009, (FGSV 599).

1.1.2 ZTV Ew-StB 14, Zusätzliche Technische Vertragsbedingungen und Richtlinien für den Bau von Entwässerungseinrichtungen im Straßenbau, Ausgabe 2014 (R1), (FGSV 598).

1.1.3 ZTV Asphalt-StB 07/13, Zusätzliche Technische Vertragsbedingungen und Richtlinien für den Bau von Verkehrsflächenbefestigungen aus Asphalt, Ausgabe 2007/Fassung 2013, (FGSV 799).

1.1.4 ZTV BEA-StB 09/13, Zusätzliche Technische Vertragsbedingungen und Richtlinien für die Bauliche Erhaltung von Verkehrsflächenbefestigungen - Asphaltbauweisen,
Ausgabe 2009/Fassung 2013 (R 1), (FGSV 798).

1.1.5 ZTV A-StB 12, Zusätzliche Technische Vertragsbedingungen und Richtlinien für Aufgrabungen in Verkehrsflächen (FGSV 976).

1.1.6 ZTV Beton-StB 07, Zusätzliche Technische Vertragsbedingungen und Richtlinien für den Bau von Tragschichten mit hydraulischen Bindemitteln und Fahrbahndecken aus Beton, Ausgabe 2007, (FGSV 899).

1.1.7 ZTV Fug-StB 15, Zusätzliche Technische Vertragsbedingungen und Richtlinien für Fugen in Verkehrsflächen, Ausgabe 2001, (FGSV 897/1).

1.1.8 ZTV LW 16, Zusätzliche Technische Vertragsbedingungen und Richtlinien für die Befestigung ländlicher Wege, Ausgabe 2016 (FGSV 675).

1.1.9 ZTV Pflaster StB 20, Zusätzliche Technische Vertragsbedingungen und Richtlinien zur Herstellung von Pflasterdecken, Plattenbelägen und Einfassungen, Ausgabe 2020, (FGSV 699).

1.1.10 ZTV La-StB 18, Zusätzliche Technische Vertragsbedingungen und Richtlinien für Landschaftsbauarbeiten im Straßenbau, Ausgabe 2018, (FGSV 224).

1.1.11 ZTV-M 13, Zusätzliche Technische Vertragsbedingungen und Richtlinien für Markierungen auf Straßen, Ausgabe 2013 (R 1), (FGSV 341).

1.1.12 ZTV-SA 97/01, Zusätzliche Technische Vertragsbedingungen und Richtlinien für Sicherungsarbeiten an Arbeitsstellen an Straßen, Ausgabe 1997, Berichtigter Nachdruck Juni 2001, (FGSV 369).

1.1.13 ZTV SoB-StB 20, Zusätzliche Technische Vertragsbedingungen und Richtlinien für den Bau von Schichten ohne Bindemittel im Straßenbau, Ausgabe 2020, (FGSV 698).

1.1.14 ZTV Verm-StB 01, Zusätzliche Technische Vertragsbedingungen und Richtlinien für die Bauvermessung im Straßen- und Brückenbau, Ausgabe 2001, (FGSV 247).

1.1.15 ZTV-Ing 03, Zusätzliche Technische Vertragsbedingungen und Richtlinien für Ingenieurbauten, Ausgabe 2003 (FGSV 782/7).

2.1 Geltende sonstige Technische Vertragsbedingungen und vertragliche Hinweise

2.1.1 Gemäß § 4 Nr. 2 und § 13 Nr. 1 VOB/B sind DIN-Normen als anerkannte Regeln der Technik zu beachten.

2.1.2 DIN EN 58, Bitumen und bitumenhaltige Bindemittel - Probenahme Bitumenhaltiger Bindemittel, Ausgabe 2012-05.

2.1.3 TL AG-StB 09, Technische Lieferbedingungen für Asphaltgranulat, Ausgabe 2009, (FGSV 749).

2.1.4 TL Geok E-StB 2019, Technische Lieferbedingungen für Geokunststoffe im Erdbau des Straßenbaues, Ausgabe 2005, (FGSV 549).

2.1.5 TL Gestein-StB 04/23, Technische Lieferbedingungen für Gesteinskörnungen im Straßenbau, Ausgabe 2004 / Fassung 2023, (FGSV 613).

2.1.6 TL Pflaster-StB 06/15, Technische Lieferbedingungen für Bauprodukte zur Herstellung von Pflasterdecken, Plattenbelägen und Einfassungen, Ausgabe 2006 Fassung 2015 (FGSV 643).

2.1.7 TL Beton-StB 07, Technische Lieferbedingungen für Baustoffe und Baustoffgemische für Tragschichten mit hydraulischen Bindemitteln und Fahrbahndecken aus Beton, Ausgabe 2007 (R 1), (FGSV 891).

2.1.8 TL Bitumen-StB 07/13, Technische Lieferbedingungen für Straßenbaubitumen und gebrauchsfertige Polymermodifizierte Bitumen, Ausgabe 2007, Fassung 2013 (R 1), (FGSV 794).

2.1.9 TL BE-StB 15, Technische Lieferbedingungen für Bitumenemulsionen, Ausgabe 2007, (FGSV 793).

2.1.10 TL Fug-StB 15, Technische Lieferbedingungen für Fugenfüllstoffe in Verkehrsflächen, mit TP Fug-StB 15, Technische Prüfvorschriften für Fugenfüllstoffe in Verkehrsflächen, Ausgabe 2015 (R 1), (FGSV 897/2/3).

2.1.11 TL SoB-StB 20, Technische Lieferbedingungen für Baustoffgemische und Böden zur Herstellung von Schichten ohne Bindemittel im Straßenbau, Ausgabe 2020, (FGSV 697).

2.1.12 TL Asphalt-StB 07/13, Technische Lieferbedingungen für Asphaltmischgut für den Bau von Verkehrsflächenbefestigungen, Ausgabe 2007/Fassung 2013, (FGSV 797).

2.1.13 TL G Asphalt-DSK-StB 15, Technische Lieferbedingungen für Asphalt im Straßenbau, Teil: Güteüberwachung, Teil: Mischgut für dünne Schichten im Kalteinbau, Ausgabe 2015, (FGSV 790/1).

2.1.14 TL G Asphalt-OB-StB 2015, Technische Lieferbedingungen für die Bauliche Erhaltung von Verkehrsflächenbefestigungen, Teil: Güteüberwachung, Teil: Ausführung von Oberflächenbehandlungen, Ausgabe 2015, (FGSV 790/2).

2.1.15 TL G SoB-StB 20/23, Technische Lieferbedingungen für Baustoffgemische und Böden zur Herstellung von Schichten ohne Bindemittel im Straßenbau, Teil:
Güteüberwachung. Ausgabe 2020 / Fassung 2023 (FGSV 696).

2.1.16 TL M 06, Technische Lieferbedingungen für Markierungsmaterialien, Ausgabe 2006, (FGSV 375).

2.1.17 TL G BE-StB 15, Technische Lieferbedingungen für Bitumenemulsionen im Straßenbau, Teil: Güteüberwachung, Ausgabe 2002, (FGSV 764).

2.1.18 TP-Asphalt-StB 08, Technischen Prüfvorschriften für Asphalt, Ausgabe 2007, Stand März 2023  (FGSV 756).

2.1.19 TP BF-StB 12 Teil B 11.1, Technische Prüfvorschriften für Boden und Fels im Straßenbau, Teil B 11.1:
Eignungsprüfung für Bodenverfestigungen mit Bindemitteln, Ausgabe 2012 (R 1), (FGSV 591/ B 11.1).

2.1.20 TP Gestein-StB 08/15, Technische Prüfvorschriften für Gesteinskörnungen im Straßenbau - Gliederung,
Ausgabe 2008, Stand Januar 2015 (R 1), (FGSV 610).

2.1.21 TP Griff-StB (SKM), Technische Prüfvorschriften für Griffigkeitsmessung im Straßenbau, Teil Seitenkraftmessverfahren (SKM), Ausgabe 2007, (FGSV 408/1).

2.1.22 TP Eben - Berührende Messungen, Technische Prüfvorschriften für Ebenheits-messungen auf Fahrbahnoberflächen in Längs- und Querrichtung Teil Berührende Messungen, Ausgabe 2017, (FGSV 404/1).

2.1.23 TP D-StB 12, Technische Prüfvorschriften zur Bestimmung der Dicken von Oberbauschichten im Straßenbau, Ausgabe 2012 (R 1), (FGSV 774).

2.1.24 RStO 12, Richtlinien für die Standardisierung des Oberbaues von Verkehrsflächen, Ausgabe 2012, (FGSV 499).

2.1.25 RuA-StB 23, Richtlinien für die umweltverträgliche Anwendung von mineralischen Ersatzbaustoffen im Straßenbau, Ausgabe 2023, (FGSV 642).

2.1.26 RuVA-StB 01/05, Richtlinien für die umweltverträgliche Verwertung von Ausbaustoffen mit teer-/pechtypischen Bestandteilen sowie für die Verwertung von Ausbauasphalt im Straßenbau mit den Erläuterungen zu den Richtlinien für die umweltverträgliche Verwertung, Ausgabe 2001/Fassung 2005 (R 1), (FGSV 795).

2.1.27 REwS, Richtlinie für die Entwässerung von Straßen (REwS) - Teil: Entwässerung, Ausgabe 2021, (FGSV 539).

2.1.28 RAS-LP 4, Richtlinien für die Anlage von Straßen - Teil: Landschaftspflege (RAS-LP) Abschnitt 4: Schutz von Bäumen, Vegetationsbeständen und Tieren bei Baumaßnahmen,
Ausgabe 1999 (R 1), (FGSV 293/4).

2.1.29 RiStWag 16, Richtlinien für bautechnische Maßnahmen an Straßen in Wasserschutzgebieten, Ausgabe 2016 (R 1), (FGSV 514).

2.1.30 RLW 05, Richtlinien für den ländlichen Wegebau, Ausgabe 2016, (FGSV 675/1).

2.1.31 RPS 09, Richtlinien für passiven Schutz an Straßen durch Fahrzeugrückhaltesysteme, Ausgabe 2009, (FGSV 343).

2.1.32 RSA-2021 Richtlinien für die Sicherung von Arbeitsstellen an Straßen, Ausgabe 2021, (FGSV 370).

2.1.33 RAP Stra 15, Richtlinien für die Anerkennung von Prüfstellen für Baustoffe und Baustoffgemische im Straßenbau, Ausgabe 2015, (FGSV 916).

2.1.34 HVA B-StB, Handbuch für die Vergabe und Ausführung von Bauleistungen im Straßen- und Brückenbau, Ausgabe 03/2023, (FGSV 941 B).

3.1 Zu beachtende Merkblätter:

3.1.1 Merkblatt über die Verhütung von Frostschäden an Straßen, Ausgabe 2013 (R 2), (FGSV 545).

3.1.2 Merkblatt für die Verdichtung des Untergrundes und Unterbaues im Straßenbau, Ausgabe 2003 (R 2), (FGSV 516).

3.1.3 M Geok E-StB, Merkblatt über die Anwendung von Geokunststoffen im Erdbau des Straßenbaues, Ausgabe 2016, (FGSV 535).

3.1.4 M RC, Merkblatt über den Einsatz von recycelten Baustoffen im Erd- und Straßenbau, Ausgabe 2019, (FGSV 616/3).

3.1.5 H FA 10, Hinweise für das Fräsen von Asphaltbefestigungen und Befestigungen mit teer-/pechtypischen Bestandteilen, Ausgabe 2010, (FGSV 769).

3.1.6 M WA 14, Merkblatt für die Wiederverwendung von Asphalt, Ausgabe 2014 (R 2), (FGSV 754).

3.1.7 M BgA 04, Merkblatt für den Bau griffiger Asphaltdeckschichten, Ausgabe 2004, (FGSV 758).

3.1.8 M VA 05, Merkblatt für das Verdichten von Asphalt, Ausgabe 2005, (FGSV 730).

3.1.9 M FP 1 03, Merkblatt für Flächenbefestigungen mit Pflasterdecken und Plattenbelägen; Teil 1: Regelbauweise (Ungebundene Ausführung), Ausgabe 2015 (R 2), (FGSV 618/1).

3.1.10 M VAS 99, Merkblatt über Rahmenbedingungen für erforderliche Fachkenntnisse zur Verkehrssicherung von Arbeitsstellen an Straßen, Ausgabe 1999 (R 2), (FGSV 371).

3.1.11 M DBT - Merkblatt für Dränbetontragschichten 2013
[FGSV-Nr. 827].

Bezugsquellen

DIN-Normen:
Beuth Verlag GmbH
Anschrift: Burggrafenstr. 6, 10787 Berlin
Tel.: 030/26 01-22 60, Fax: 030/26 01-12 60
E-Mail: info@beuth.de, Internet: www.beuth.de

FGSV-Regelwerke:
FGSV Verlag GmbH
Anschrift: Wesselinger Str. 17, 50999 Köln
Tel: 02236/38 46 30, Fax: 02236/ 38 46 40

### Titel 02 Baustelleneinrichtung & Verkehrssicherung

**02.2.1 Baustelleneinrichtung (Fußgängerzone)**
*** Pauschalposition
Baustelle in innerstädtischer Fußgängerzone einrichten. Inkl. Bauzaun (blickdicht), WC, Lagerflächen. Erschwernis: Andienung nur über [Zufahrt definieren] möglich. Schutz des passierenden Fußgängerverkehrs.
Menge: 1,000 psch

**02.2.2 Verkehrssicherung**
*** Pauschalposition
Verkehrsrechtliche Anordnung einholen. Beschilderung und Absperrung der Arbeitsbereiche in wandernden Baufeldern (Tagesbaustellen oder Abschnitte à ca. 50 m), um Zugang zu Geschäften zu gewährleisten.
Menge: 1,000 psch

**02.2.3 Baustelle räumen**
*** Pauschalposition
Nach Beendigung der Arbeiten die Baustelle vollständig räumen.
Hierzu gehören insbesondere:

Abbau und Abtransport aller Einrichtungen (Bauzäune, Container, WC, Geräte).
Entfernen aller provisorischen Befestigungen, Lagerflächen und Schutzmaßnahmen.
Gründliche Endreinigung der gesamten beanspruchten Verkehrsflächen (Kehren/Spülen), sodass diese besenrein an den Auftraggeber übergeben werden.
Wiederherstellung des ursprünglichen Zustands der genutzten Flächen, sofern diese nicht Teil der Bauleistung waren.
Menge: 1,000 psch

**02.2.4 Baumschutzmaßnahmen (Stammschutz) herstellen & vorhalten**
Herstellen von Schutzmaßnahmen für Einzelbäume im Baubereich gemäß DIN 18920 und RAS-LP 4 zum Schutz vor mechanischen Beschädigungen (z.B. durch Baustellenverkehr/Schwenkbereich von Baggern).
Der Stammschutz ist als geschlossener Bohlenmantel auszuführen:
- Material: Nadelholzbohlen (Dicke min. 30 mm) oder gleichwertige Schutzsysteme.
- Höhe: Mindestens 2,00 m ab Geländeoberkante.
- Ausführung: Die Bohlen sind dicht aneinanderliegend um den Stamm zu stellen.
- Polsterung: Zwischen Rinde und Bohlen ist eine druckverteilende, atmungsaktive Polsterung (z.B. Kokosmatte, Stroh, Vlies) einzubringen, um Scheuerstellen zu vermeiden.
- Befestigung: Die Fixierung erfolgt mittels Spanngurten oder Drahtbindern. Das Einschlagen von Nägeln oder Klammern in den Baum ist strengstens untersagt.

Die Schutzmaßnahme ist vor Beginn der Erarbeiten anzubringen, während der gesamten Bauzeit vorzuhalten, regelmäßig auf Sitz zu prüfen und nach Abschluss der Arbeiten rückstandsfrei zu entfernen.
Menge: 12,000 St

### Titel 03 Abbrucharbeiten

**03.3.1 Ausbau Pflasterbelag (Naturstein/Beton)**
Vorhandenen Pflasterbelag (Basalt/Beton) beidseitig der Rinne in einer Breite von ca. 30-50 cm aufnehmen. Steine säubern und für Wiedereinbau auf Paletten lagern. Bettungsmaterial entsorgen.
Menge: 200,000 m²

**03.3.2 Ausbau Kastenrinne (Passavant/Guss)**
Vorhandene Kastenrinne (Typ Passavant, Guss/Beton) inkl. Rost und Unterbau ausbauen.
Menge: 300,000 m

**03.3.3 Ausbau Kastenrinne (ACO S 100K)**
Vorhandene Polymerbetonrinne inkl. Rost und Unterbau ausbauen.
Menge: 20,000 m

**03.3.4 Entsorgung Aufbruch Rinne/Beton (RC-1)**
Ausgebautes Rinnenmaterial und Betonfundamente (gemäß Gutachten MP 1 als RC-1 eingestuft) laden und entsorgen. Abfallschlüssel: 17 01 01 (Beton).
Menge: 60,000 t

### Titel 04 Erdarbeiten & Entsorgung

**04.4.1 Aushub Rohr-/Rinnengraben (Bodengruppe Z 1.1)**
Hinweis für Bieter: Bodengutachten Nr. 5178-24 liegt vor. Homogenbereiche beachten.

Bodenklasse 3-5 (Auffüllung). Aushub für Rinnenfundament und Anschlussleitungen im westlichen Bereich (EK 1 bis EK 4). Laden und fördern.
Menge: 200,000 m³

**04.4.2 Entsorgung Boden Z 1.1 (BM-F3)**
Aushubmaterial aus Pos. 4.01 entsorgen. Belastungsklasse nach LAGA Z 1.1 / EBV BM-F3. Abfallschlüssel: 17 05 04 (Boden und Steine).
Menge: 360,000 t

**04.4.3 Aushub Rohr-/Rinnengraben (Kontaminiert / > Z 2)**
Bodenklasse 3-5 (Auffüllung). Aushub im östlichen Bereich (EK 5 bis EK 8). Achtung: Teerhaltige Bestandteile / PAK-Hotspot. Getrennte Haltung erforderlich. Arbeitsschutzmaßnahmen (DGUV 101-004, Schwarz-Bereich) sind in die Einheitspreise einzukalkulieren.
Menge: 100,000 m³

**04.4.4 Entsorgung Boden gefährlich (> Z 2 / Teer)**
Kontaminiertes Aushubmaterial aus Pos. 2.03 entsorgen. Belastung > Z 2, PAK > 100 mg/kg. Gefährlicher Abfall. Abfallschlüssel: 17 05 03* (Boden und Steine, die gefährliche Stoffe enthalten). Nachweis der Entsorgungssicherheit erforderlich.
Menge: 180,000 t

**04.4.5 Planum verdichten**
Herstellen des Planums auf der Rinnensohle durch profilgerechtes Abtragen und Verdichten des anstehenden Bodens.

Verdichtungsanforderung:
Der Auftragnehmer hat die Verdichtung so auszuführen, dass ein Verformungsmodul von mindestens Ev2 = 45 MN/m² (statischer Plattendruckversuch nach DIN 18134) erreicht wird.

Alternativ zulässig (für Grabenbereiche):
Aufgrund der räumlichen Enge wird der Nachweis mittels dynamischem Plattendruckversuch (Leichtes Fallgewichtsgerät) zugelassen. Hierbei ist ein äquivalenter Verformungsmodul von mindestens Evd = 25 MN/m² nachzuweisen.

Die Kosten für die Eigenüberwachung (Durchführung der Versuche inkl. Protokollierung) sind in den Einheitspreis einzurechnen.
Menge: 300,000 m

**04.4.6 Grabenverfüllung**
FSS 0/45 liefern & einbauen
Menge: 150,000 m³

**04.4.7 Handschachtung**
Zulage für Handschachtung (Wurzelbereich).
Menge: 30,000 m³

### Titel 05 Rinnenbau (Muldenrinne)

**05.5.1 Rinnenfundament herstellen**
Betonfundament C20/25 liefern und einbauen, d = 20 cm.
Menge: 75,000 m³

**05.5.2 Muldenrinne liefern und verlegen (Typ definieren)**
Natursteinrinne als Dreizeiler aus Großpflastersteinen liefern und fachgerecht höhen- und fluchtgerecht herstellen. Die Rinne ist in gebundener Bauweise auf einem neu herzustellenden Betonfundament auszuführen. Die Steine sind hammerfest in das Mörtelbett zu versetzen. Die Oberfläche ist mit einem Muldentiefstich von ca. 2,0 - 3,0 cm zur Rinnenachse hin auszubilden, um den Wasserablauf zu gewährleisten.
Ausführung:
- Fundament: Beton C20/25 (B25), Dicke min. 20 cm, auf vorhandener Frostschutzschicht/Planum.
- Bettung: Trasszementmörtel (MG III), Dicke 3-5 cm.
- Pflastermaterial: Granit Großpflaster, Farbe: grau [oder Basalt: dunkelgrau], Maße: ca. 15/17 cm, gemäß DIN EN 1342, Bearbeitung: gespalten, Oberfläche eben.
- Verband: 3-zeilig in Längsrichtung, Fugenbreite 10 - 15 mm.
- Verfugung: Volle Fuge mit Trasszementmörtel (wasserdicht), bündig abgezogen und gereinigt (Besenstrich). Zementschleier sind umgehend zu entfernen.
- Dehnungen: Raumfugen sind in Abständen von ca. 6-8 m sowie an Bauwerksanschlüssen durchgehend (durch Fundament und Pflaster) auszubilden und mit dauerelastischer Fugenmasse zu schließen.

Der Preis versteht sich inkl. aller Nebenarbeiten, Materiallieferung, Fundamentherstellung, Schneidarbeiten an Anschlüssen und Reinigung.
Menge: 300,000 m

**05.5.3 Einlaufkasten / Punktablauf (Straßenablauf)**
Einlaufkästen passend zur Muldenrinne setzen (z.B. alle 20-30 m, je nach Hydraulik). 2-teilig, inkl. Schlammeimer, Guss-Aufsatz Klasse D400 (kindersicher, fahrradfreundlich). Anschluss an bestehende Kanalisation.
Menge: 22,000 St

**05.5.4 Anschlussleitung Straßeneinlauf (KG DN 150/160)**
Herstellen der Anschlussleitung vom neuen Straßeneinlauf bis an den bestehenden Anschlusskanal bzw. Abzweig.
Die Leitung ist mittels KG-Rohr (PVC-U, SN 8) oder KG-2000 (PP) in der Nennweite DN 150/160 fachgerecht zu verlegen und anzuschließen.
Ausführungsvorgaben:
- Anschluss: Der Anschluss erfolgt ausschließlich an vorhandene Bestandsleitungen oder bereits vorhandene Stutzen am Hauptkanal.
- Verbot: Das Anbohren des Hauptkanals zur Herstellung neuer Anschlüsse ist ausdrücklich untersagt, um Beschädigungen am Sammler auszuschließen.
- Prüfung: Der angeschnittene Bestandskanal ist in der offenen Baugrube optisch auf Schäden und Funktionsfähigkeit zu prüfen. Bei festgestellten Mängeln ist die Bauleitung umgehend zu informieren.

Leistungsumfang:
- Liefern und Verlegen der Rohre inkl. aller erforderlichen Formstücke (Bögen, Abzweige)
- Fachgerechter Anschluss an den Bestand mittels geeigneter Übergangsstücke (z.B. Flex-Adapter/Schrumpfmuffe), sofern keine Muffe vorhanden ist.
- Sandbettung der Leitung
Menge: 100,000 m

**05.5.5 Anpassen von Schachtabdeckungen (Höhenanpassung)**
Vorhandene Schachtabdeckungen (Kanaldeckel) im Baubereich der neuen Rinnenanlage Höhen- und fluchtgerecht an das neue Rinnenniveau anpassen.

Leistungsumfang:
- Aufnehmen des Schachtrahmens.
- Erneuerung des Mörtelbetts (Zementmörtel MG III / Vergussmörtel).
- Ggfs. Austausch oder Ergänzung von Ausgleichsringen (Beton/Kunststoff) nach DIN 4034.
- Wiedereinsetzen des Rahmens und Deckels.
Menge: 2,000 St

### Titel 06 Oberflächenwiederherstellung

**06.6.1 Pflasterbettung liefern und einbauen**
Bettungsmaterial (Edelsplitt/Sand-Gemisch 0/5) liefern und profilgerecht einbauen.
Menge: 20,000 m³

**06.6.2 Pflasteranschluss (inkl. Schneiden Beton / Richten Naturstein)**
Vorhandenes Groß-/Kleinsteinpflaster (aus Pos. 3.01) höhengleich an die neue Rinne anarbeiten. Verlegemuster an Bestand anpassen. Zwickelsteine fachgerecht schlagen (keine "Spaghetti-Schnitte").
Menge: 200,000 m²

**06.6.3 Fugenschluss**
Pflasterfläche mit Brechsand/Splitt oder Fugenmörtel (passend zum Bestand) einkehren/einschlämmen und abrütteln.
Menge: 150,000 m²

### Titel 07 Stundenlohnarbeiten:

**07.7.1 Vorarbeiter / Polier**
Hinweis: Stundenlohnarbeiten werden nur auf ausdrückliche Anordnung des Auftraggebers ausgeführt und vergütet. Die Abrechnung erfolgt nach tatsächlichem Aufwand gegen Nachweis (Stundenlohnzettel).

Stundenlohn für Vorarbeiter oder Polier inkl. Lohnnebenkosten und Kleingerät.
Menge: 10,000 St

**07.7.2 Facharbeiter (Straßenbauer/Pflasterer)**
Stundenlohn für Facharbeiter inkl. Lohnnebenkosten und Kleingerät.
Menge: 20,000 St

**07.7.3 Bauwerker / Helfer**
Stundenlohn für Bauwerker/Helfer inkl. Lohnnebenkosten und Kleingerät.
Menge: 20,000 St

**07.7.4 Bagger (Mobil/Kette) bis 5 t**
Einsatz eines Hydraulikbaggers (Minibagger/Kompaktbagger), geeignet für enge Verhältnisse in der Fußgängerzone, inkl. Fahrer und Betriebsstoffe. Ausrüstung: Tieflöffel (30-60 cm) und Grabenräumlöffel.
Menge: 10,000 St

**07.7.5 Radlader bis 1,0 m³**
Einsatz eines Radladers (Knicklenker), Schaufelinhalt ca. 0,8 - 1,0 m³, inkl. Fahrer und Betriebsstoffe.
Menge: 10,000 St

**07.7.6 LKW 2-Achser / 3-Achser (Kipper)**
Einsatz eines LKW (Selbstlader oder Kipper) für Transporte auf der Baustelle oder im Nahbereich, inkl. Fahrer und Betriebsstoffe. (Ohne Deponiegebühren).
Menge: 10,000 St

**07.7.7 Rüttelplatte (schwer) > 400 kg**
Vorhaltung und Einsatz einer Rüttelplatte (reversierbar), Betriebsgewicht 400-600 kg, inkl. Betriebsstoffe. (Ohne Bedienpersonal -> siehe Pos. 5.02/5.03).
Menge: 10,000 St

**07.7.8 Kompressor mit Abbruchhammer**
Vorhaltung und Einsatz eines Baukompressors (ca. 3-5 m³/min) inkl. schwerem Abbruchhammer, Schläuchen und Meißeln, inkl. Betriebsstoffe. (Ohne Bedienpersonal).
Menge: 5,000 St

**07.7.9 Nassschneidegerät / Fugenschneider**
Vorhaltung und Einsatz eines Fugenschneiders oder Motortrennschleifers für Asphalt/Beton/Stein, inkl. Diamantblatt und Betriebsstoffe. (Ohne Bedienpersonal).
Menge: 5,000 St

### Titel 08 Zusätzliche Bedarfs-Positionen

**08.8.1 Dachrinne**
Anpassung Fallrohr-Anschluss (Dachrinne)
Menge: 10,000 St

**08.8.2 Laden-Zugang**
Vorhalten Grabenbrücke (Laden-Zugang)
Menge: 5,000 m²

**08.8.3 Bestandsvermessung**
*** Pauschalposition
Bestandsvermessung (Leitungen & Höhe)
Menge: 1,000 psch
